# Baustromversorgung
Angebotsaufforderung (GAEB 90, DA83)
Währung: EUR

## Zusätzlicher Text
Vorbemerkungen zum Leistungsverzeichnis

Vereinfachte Schreibweise:
AG = Auftraggeber
AN = Auftragnehmer (Bieter)
LV = Leistungsverzeichnis

1. Baubeschreibung

1.1 Bauaufgabe
Der Markt Markt Indersdorf plant den Bau eines Hauses für Kinder in
Markt Indersdorf

Normative Verweisungen
- NAV Niederspannungsverordnung
- Grundsätze für die Zusammenarbeit von Netzbetreibern und dem
Elektrotechniker-Handwerk bei Arbeiten an elektrischen Anlagen gemäß
Niederspannungsanschlussverordnung (NAV)
- Normen der Reihe DIN VDE 0100 Errichten von Niederspannungsanlagen
- Normen der Reihe DIN VDE 0108 Sicherheitsbeleuchtungsanlagen
- DIN VDE-AR-N 4100 Technische Anschlussregel Niederspannung
- DIN VDE-AR-N 4105 Erzeugungsanlagen am Niederspannungsnetz
- DIN VDE 1000-10 Anforderungen an die im Bereich der Elektrotechnik
tätigen Personen
- DIN VDE 0105 Betrieb von elektrischen Anlagen
- DIN VDE 0618-1 Betriebsmittel für den Potentialausgleich
- Normen der Reihe DIN VDE 0711 Leuchten
- Normen der Reihe DIN VDE 0185 Blitzschutz
- DIN 18014 Fundamenterder - Planung, Ausführung und Dokumentation
- Normen der Reihe DIN 18015 Elektrische Anlagen in Wohngebäuden
- DIN 18012 Hausanschlussräume
- DIN IEC 60038 (VDE 0175) IEC Normfrequenzen
- DIN EN 50160 Merkmale der Spannungen
- DIN EN 50171 Zentrale Stromversorgungssysteme
- DIN EN 50272-2 Sicherheitsanforderungen an Batterien und
Batterieanlagen
- DIN EN 60598-2-22 Besondere Anforderungen - Leuchten für
Notbeleuchtung
- DIN EN 60898-1 Elektrisches Installationsmaterial
- DIN EN 61000-3 Elektromagnetische Verträglichkeit
- DIN EN 12464-1 Beleuchtung von Arbeitsstätten in Innenräumen
- DIN EN 13032 Licht und Beleuchtung
- DIN EN 1838 Angewandte Lichttechnik
- DIN 5035-6 Beleuchtung mit künstlichem Licht
- DIN 6280-13 Stromerzeugungsaggregate
- DIN 6280-14 Stromerzeugungsaggregate
- DIN 4844-1 Graphische Symbole - Sicherheitsfarben und
Sicherheitszeichen
- VDI 2050-Bl.5 Anforderungen an Technikzentralen Elektrotechnik
- ASR 3.4 Technische Regeln für Arbeitsstätten Beleuchtung

Grundlagen:
Die Nennspannung des Niederspannungsnetzes beträgt 230/400V. Die
Betriebsspannung an der Übergabestelle liegt im Toleranzbereich nach DIN
IEC 60038 (VDE 0175). In DIN EN 50160 sind weitere Merkmale der Spannung
angegeben.
Grundsätzlich erhält jedes zu versorgenden Gebäude einen eigenen
Netzanschluss, der mit dem Niederspannungsnetz des Netzbetreibers
verbunden ist.
Werden mehrere Netzanschlüsse in einem Gebäude errichtet muss ein
zentraler Erdungspunk (ZEP) errichtet werden.
Grundsätzlich sind elektrische Anlagen über einen Drehstromanschluss an
das Niederspannungsnetz anzuschließen. Der einphasige Anschluss von
Verbrauchsgeräten ist nur bis zu einer Bemessungsscheinleistung von 4,6
kVA zulässig. Eine gleichmäßige Aufteilung der Leistung auf drei
Außenleiter ist zu gewährleisten.
Der Errichter stimmt die Art der Hauseinführung mit dem Netzbetreiber
ab. Der Errichter sorgt bei Kabelanschlüssen im Gebäude für einen
wasserdichten Abschluss des Kabels in dem Schutzrohr der Hauseinführung.

Bei unterirdischer Einführung des Netzanschlusses ist eine Mindesttiefe
unter der Geländeoberfläche von 0,6 m einzuhalten, geringere Tiefen sind
mit dem Netzbetreiber abzustimmen.

Sonstiges:
Für die angebotenen Produkte und Einbauteile sind nach Auftragserteilung
Produkt- und Materialdatenblätter vorzulegen.
Es ist ein Bautagebuch zu führen und dem AG vorzulegen
Es ist ein einheitliches Installationsprogramm für alle sichtbaren
Geräte zu verwenden.
Für Verteiler, Installationsgeräte, Ein- und Anbaugeräten sind alle
notwendigen, Klemmen, Aderendhülsen, Verschraubungen,
Befestigungsmaterial, Rahmen, Abdeckungen, Wippen einzukalkulieren.
Bei Trassen und Steigtrassen sind Bügelschellen für die Befestigung der
Rohre, Kabel und Leitungen mit einzukalkulieren und werden nicht
gesondert vergütet.
Zur Fertigstellung sind bei Verteilern und Trassenwegen mindesten 30%
Platzreserve einzurechnen.
Für die Befestigungen und Montage sind grundsätzlich Befestigungssysteme
mit bauaufsichtlicher Zulassung zu verwenden.
Alle produktspezifisch geforderten und vorgegebenen Biegeradien von
Kabel, Leitungen und Rohren müssen eingehalten werden.
Leerrohre sind grundsätzlich mit Zug-Draht auszuführen.
Leerrohrpläne und Fundamenterder sind nur schematisch gezeichnet. Dies
Ausführung ist durch elektrotechnisches Fachpersonal abzuwickeln. Dies
Ausführung ist nur gemäß Baufortschritt im Rohbau möglich.
Mit regelmäßigen Unterbrechungen ist zu rechnen.
Der AN hat zu den wöchentlich stattfindenden Baustellenbesprechungen
(Jour-fixe) auf der Baustelle vor Ort mit einem bevollmächtigten
Vertreter teilzunehmen. Eine zusätzliche Vergütung für die Teilnehmer an
diesem Jour fixe wird nicht gewährt. Für die Bauleitung des AN muss
zwingend, ständig ein deutschsprachiger Bauleiter des AN anwesend sein.
Kernbohrungen, Schlitze, Aussparungen und Öffnungen sind nur nach
Freigabe der Bauleitung, bzw. der Statik zulässig.
Beschriftungen und Kennzeichnung von Kabel, Leitungen und
Installationsgeräten sind dauerhaft mittels Beschriftungsfelder und
Kabelbinder anzubringen.

## Baustromversorgung
Datum: 03.02.26

### Bereich 1 Baustromverteiler

*Hinweis*
Kalkulationshinweis Baustromverteiler

Der Kabelzug erfolgt teilweise über öffentliche sowie
über private Grundstücke.

Sämtliche Baustromverteiler sind mit
FI Schutzschaltern Typ B vorzusehen

Regelmäßige Kontrolle der FI-Schalter
(Fehlerstrom-Schutzschalter) durch Betätigen der
Prüftaste (täglich/monatlich durch Nutzer/Fachkraft)
sowie messtechnische Prüfungen (Schutzleiterwiderstand,
Isolationsmessung, Auslösestrom/-zeit, Typ B oft mit
Zusatzgerät) durch eine befähigte Person, mindestens
alle drei Monate bei hoher Beanspruchung, um die
Sicherheit zu gewährleisten sind die die Betriebs- und
Vorhaltungskosten der jeweiligen Verteiler
einzurechnen.

Als Anschluss wurde der Schrank KVS 35152 mit
Wandlermessung bereits vorangefragt

#### Abschnitt 1.1 Bereichsverteiler

*Hinweis*
Baustrom und Baubeleuchtung

**1.1.10 Abstimmungen EVU**
Abstimmungen EVU

Diese Position umfasst folgende Umfänge:
- Einholen der Anträge zur Anbindung
- An- und Abmelden der Anlage
- Ortstermine mit dem EVU
- Klären und Abstimmen von Kabelwegen auf öffentlichen
Grund
- Verkehrstechnische Sicherung und Freimeldung
- Aufbau von Sicherungsmaßnahmen
- inkl. nötiger Anträge für ggf.
Zähler/Wandlermessungen
Menge: 1,000 psch

**1.1.20 Anschlussschrank 277kVA mit Wandlermessung**
Anschlussschrank 277kVA mit Wandlermessung

nach IEC61439-4
Gehäuse  aus elektrolytisch-verzinktem Stahlblech
mit schwermetallfreier Kunststoff-Lackierung
- mit Kranösen
- mit Einfachtür und Schwenkhebel für Vorhängeschloss
- inkl. feuerverzinktem Untergestell mit Ösen für
Erdnägel
- Schutzart : IP 44
- Größe ca.: 1106 x 740 x 390mm / H-B-T +
Untergestell-Höhe ca.: 462mm
- Bemessungsstrom: 400 A
- Anschlussleistung 277 kVA
- Hauptschalter NH2, 400A
- Anzahl der Pole Hauptschalter 3
Anschluss:
- 1 NH2-Sicherungslastschaltleiste 400A mit
Bolzenanschluss M12
- 1 CU-Sammelschienensystem 400A

Abgang / Absicherung:
- 8 NH00-Sicherungslastschaltleisten 100A
- mit je 1 Prismenklemme 16-70qmm
Menge: 1,000 St

**1.1.30 Vorhaltung/Miete Baustromverteiler**
Vorhaltung/Miete Baustromverteiler

monatliche Vorhaltung/Miete für alle v.g.
Baustromverteiler auf Mietbasis pro
Monat.
Menge: 17,000 Mt

**1.1.40 Mehr- oder Minderpreis Baustromverteiler**
Mehr- oder Minderpreis Baustromverteiler

Mehr- oder Minderpreis für alle v.g.
Baustromverteiler für 1 Monat nach der
Bauzeit
Menge: 3,000 Mt

**1.1.50 Betreiben Baustromendverteiler nach DGVU**
Betreiben Prüfung Baustromverteiler  nach DGVU

Betreiben aller v.g. Baustromverteiler
nach DGVU A3 mit allen erforderlichen Messungen und
Führung eines Prüfbuches, inkl. arbeitstäglichen
Prüfung der Fehlerstromschutzeinrichtung (Tägliche
Unterschrift einer unterwiesenen Person) und
monatlichen Prüfung des Verteilers mit Prüfplakette.
Menge: 17,000 Mt

**1.1.60 Ersteinrichtung Baustromverteiler**
Ersteinrichtung Baustromverteiler

Anschlussleistung: 87kVA nach IEC61439-4
Gehäuse aus elektrolytisch-verzinktem Stahlblech mit
schwermetallfreier Kunststoff-Lackierung
mit Einfachtür,
Federfallriegel für Vorhängeschloss und Griffmulde mit
Kranösen und seitlichen Tragegriffen
inkl. feuerverzinktem Untergestell mit Ösen für
Erdnägel
Schutzart: IP 44
Größe ca.: 1012 x 843 x 480mm / H-B-T +
Untergestell-Höhe ca.: 322mm

Anschluss:
1 CEE-Anbaugerätestecker 125A 5P 400V 6h Abgang /
Absicherung: 1 CEE-Anbaudose 125A 5P 400V 6h als
Kabelschleife
1 RCD-Schutzschalter 4P 63A/30mA -B- mit
NH000-Sicherungslasttrennschalter 63A
1 CEE-Anbaudose 63A 5P 400V 6h ohne Vorsicherung
-direkt ab RCD-
1 RCD-Schutzschalter 4P 63A/30mA -B- mit
NH000-Sicherungslasttrennschalter 63A
2 CEE-Anbaudosen 32A 5P 400V 6h mit je 1
Leitungsschutzschalter (MCB) 3P 32A -C-
2 CEE-Anbaudosen 16A 5P 400V 6h mit je 1
Leitungsschutzschalter (MCB) 3P 16A -C-
1 RCD-Schutzschalter 4P 40A/30mA -A- mit
NH000-Sicherungslasttrennschalter 35A
6 Schutzkontaktsteckdosen 16A 2P 230V mit je 1
Leitungsschutzschalter (MCB) 1P 16A -C
Menge: 1,000 St

**1.1.70 Vorhaltung/Miete Baustromverteiler**
Vorhaltung/Miete Baustromverteiler

monatliche Vorhaltung/Miete für alle v.g.
Baustromverteiler auf Mietbasis pro
Monat.
Menge: 17,000 Mt

**1.1.80 Mehr- oder Minderpreis Baustromverteiler**
Mehr- oder Minderpreis Baustromverteiler

Mehr- oder Minderpreis für alle v.g.
Baustromverteiler für 1 Monat nach der
Bauzeit
Menge: 3,000 Mt

**1.1.90 Betreiben Baustromverteiler nach DGVU**
Betreiben Baustromverteiler nach DGVU

Betreiben aller v.g. Baustromverteiler
nach DGVU A3 mit allen erforderlichen Messungen und
Führung eines Prüfbuches, inkl. arbeitstäglichen
Prüfung der Fehlerstromschutzeinrichtung (Tägliche
Unterschrift einer unterwiesenen Person) und
monatlichen Prüfung des Verteilers mit Prüfplakette.
Menge: 17,000 Mt

#### Abschnitt 1.2 Endverteiler

**1.2.10 Ersteinrichtung Baustromendverteiler 44 kVA**
Ersteinrichtung Baustromendverteiler 44 kVA

nach DIN EN 61439-1und 4 (VDE 0660-600-1 und 4)
alle Einbauten bis einschließlich
Fehlerstrom-Schutzschalter schutzisoliert; stabiles
Gehäuse aus verzinktem Stahlblech mit
witterungsbeständiger Pulverbeschichtung RAL 2000
gelborange, verzinktes  Untergestell mit
Kunststoffhülsen oder verzinkten Laschen für Erdnägel
zur Bodenbefestigung; Tür mit selbstschließendem
Fallriegel, durch Vorhängeschloss abschließbar;
Tragegriffe mit Wandbefestigung;
Als  besonderer Speisepunkt nach DIN VDE 0100 Teil 704
zum Anschluss von Wechsel- und Drehstromverbrauchern
auf Baustellen. Schutzart IP44. Ist meist einem
Anschlussschrank oder einem Gruppenverteiler- bzw.
Hauptverteilerschrank nachgeschaltet.

Anschlussleistung:  44kVA
Zugang:  5x35mm²
Anschlusssicherung.:  NH-Sicherungslasttrennschalter
NH00/63A / Bolzen M8
Fehlerstromschutzschalter:  1xFI 63/0,03A, 1xFI
40/0,03A
Sicherungen:  2xLSS D/32A/3-pol, 2xLSS
D/16A/3-pol,3xLSS C/16A/1-pol,
Steckdosen:  2x CEE 32A/5-pol, 2x CEE 16A/5-pol
6xSchutzkontaktsteckdosen 16A(2 an 1 LSS),
Schrankgröße:  710x635x360mm (BxHxT)
Untergestell:  300mm (H)
Gewicht ca.:  43kg
Menge: 1,000 St

**1.2.20 Vorhaltung/Miete Baustromendverteiler 44 kVA**
Vorhaltung/Miete Baustromendverteiler 44 kVA

monatliche Vorhaltung/Miete für alle v.g.
Baustrombereichsverteiler 44 kVA auf Mietbasis pro
Monat.
Menge: 12,000 Mt

**1.2.30 Mehr- oder Minderpreis Baustromendverteiler 44 kVA**
Mehr- oder Minderpreis Baustromendverteiler 44 kVA

Mehr- oder Minderpreis für alle  v.g.
Baustromendverteiler 44 kVA für 1 Monat nach der
Bauzeit
Menge: 2,000 Mt

**1.2.40 Betreiben Baustromendverteiler 44 kVA nach DGVU**
Betreiben Prüfung Baustromendverteiler 44 kVA nach DGVU

Betreiben aller v.g. Baustromverteiler
nach DGVU A3 mit allen erforderlichen Messungen und
Führung eines Prüfbuches, inkl. arbeitstäglichen
Prüfung der Fehlerstromschutzeinrichtung (Tägliche
Unterschrift einer unterwiesenen Person) und
monatlichen Prüfung aller Verteiler mit Prüfplakette.
Menge: 12,000 Mt

**1.2.50 Ersteinrichtung Baustromendverteiler 24 kVA**
Ersteinrichtung Baustromendverteiler 24 kVA

nach DIN EN 61439-1und 4 (VDE 0660-600-1 und 4)
alle Einbauten bis einschließlich
Fehlerstrom-Schutzschalter schutzisoliert; stabiles
Gehäuse in schmaler Bauform aus verzinktem Stahlblech
mit witterungsbeständiger Pulverbeschichtung RAL 2000
gelborange, schwenkbaren Kranösen, verzinktes
Untergestell mit Kunststoffhülsen oder verzinkten
Laschen für Erdnägel zur Bodenbefestigung; Tür mit
selbstschließendem Fallriegel, durch Vorhängeschloss
abschließbar; ohne Tragegriffe, Erdungsschraube
innenliegend mit Wandbefestigung; Griffmöglichkeiten
zum Tragen an Fußgestell und vorderer Dachkante.
Als  besonderer Speisepunkt nach DIN VDE 0100 Teil 704
zum Anschluss von Wechsel- und Drehstromverbrauchern
auf Baustellen. Schutzart IP 44.

Anschlussleistung:  24kVA
Zugang:  5x35mm²
Anschlusssicherung.:  Lasttrennschalter und Sicherung
DIAZED DIII/32A / Klemmen 3x35mm²
Fehlerstromschutzschalter:  1xFI 40/0,03A
Sicherungen:  2xLSS D/16A/3-pol, 3xLSS C/16A/1-pol,
Steckdosen:  2xCEE 16A/5-pol, 1x CEE 32A/5-pol,
3xSchutzkontaktsteckdosen 16A,
Schrankgröße:  670x635x360mm (BxHxT)
Untergestell:  300mm (H)
Gewicht ca.:  41kg
Menge: 7,000 St

**1.2.60 Vorhaltung/Miete Baustromendverteiler 24 kVA**
Vorhaltung/Miete Baustromendverteiler 24 kVA

monatliche Vorhaltung/Miete für alle v.g.
Baustrombereichsverteiler 44 kVA auf Mietbasis pro
Monat.
Menge: 12,000 Mt

**1.2.70 Mehr- oder Minderpreis Baustromendverteiler 24 kVA**
Mehr- oder Minderpreis Baustromendverteiler 24 kVA

Mehr- oder Minderpreis für alle v.g.
Baustromendverteiler 24 kVA für 1 Monat nach der
Bauzeit
Menge: 3,000 Mt

**1.2.80 Betreiben Baustromendverteiler nach DGVU**
Betreiben Prüfung Baustromendverteiler  nach DGVU

Betreiben aller v.g. Baustromverteiler
nach DGVU A3 mit allen erforderlichen Messungen und
Führung eines Prüfbuches, inkl. arbeitstäglichen
Prüfung der Fehlerstromschutzeinrichtung (Tägliche
Unterschrift einer unterwiesenen Person) und
monatlichen Prüfung aller Verteiler mit Prüfplakette.
Menge: 12,000 Mt

**1.2.90 Ersteinrichtung 44kVA, als Kranverteiler**
Ersteinrichtung 44kVA, als Kranverteiler

nach IEC61439-4
Gehäuse (H06) aus elektrolytisch-verzinktem Stahlblech
mit schwermetallfreier Kunststoff-Lackierung
Farbe: RAL 2004 -reinorange- mit Einfachtür,
Federfallriegel für Vorhängeschloss und Griffmulde mit
Kranösen und seitlichen Tragegriffen
inkl. feuerverzinktem Untergestell mit Ösen für
Erdnägel Einbauten
bis einschließlich RCD-Schutzschalter im
Isolierstoffgehäuse
Schutzart: IP 44
Größe ca.: 739 x 669 x 360mm / H-B-T +
Untergestell-Höhe ca.: 323mm

Anschluss:
1 NH00-Lasttrennschalter mit Sicherungen 63A mit
Bügelklemmen 10-50qmm
1 Hauptschalter NH00, 3 pol, 63A

Abgang / Absicherung:
1 RCD-Schutzschalter 4P 63A/300mA -B-
1 CEE-Anbaudose 63A 5P 400V 6h ohne Vorsicherung
-direkt ab RCD-
1 RCD-Schutzschalter 4P 40A/30mA -B- mit
Leitungsschutzschalter (MCB) 3P 32A -C-
1 CEE-Anbaudose 32A 5P 400V 6h ohne Vorsicherung
-direkt ab RCD-
1 Schutzkontaktsteckdose 16A 2P 230V mit
Leitungsschutzschalter (MCB) 1P 16A -C-
Menge: 1,000 St

**1.2.100 Vorhaltung/Miete Kranverteiler 44 kVA**
Vorhaltung/Miete Kranverteiler 44 kVA

monatliche Vorhaltung/Miete für v.g.
Baustrombereichsverteiler 44 kVA auf Mietbasis pro
Monat.
Menge: 8,000 Mt

**1.2.110 Betreiben Kranverteiler 44 kVA nach DGVU**
Betreiben Kranverteiler 44 kVA nach DGVU

Betreiben des v.g.  Verteilers
nach DGVU A3 mit allen erforderlichen Messungen und
Führung eines Prüfbuches, inkl. arbeitstäglichen
Prüfung der Fehlerstromschutzeinrichtung (Tägliche
Unterschrift einer unterwiesenen Person) und
monatlichen Prüfung des Verteilers mit Prüfplakette.
Menge: 8,000 Mt

#### Abschnitt 1.3 Baustrom-Containterverteiler

**1.3.10 Ersteinrichtung Baustrom-Containterverteiler 69 kVA**
Baustrom-Containterverteiler 69 kVA

nach DIN EN 61439-1und 4 (VDE 0660-600-1 und 4)
alle Einbauten bis einschließlich
Fehlerstrom-Schutzschalter schutzisoliert; stabiles
Gehäuse aus verzinktem Stahlblech mit
witterungsbeständiger Pulverbeschichtung RAL 2000
gelborange, verzinktes  Untergestell mit
Kunststoffhülsen oder verzinkten Laschen für Erdnägel
zur Bodenbefestigung; Tür mit selbstschließendem
Fallriegel, durch Vorhängeschloss abschließbar;
Tragegriffe mit Wandbefestigung;
Als  besonderer Speisepunkt nach DIN VDE 0100 Teil 704
zum Anschluss von Wechsel- und Drehstromverbrauchern
auf Baustellen. Schutzart IP 44. Ist meist einem
Anschlussschrank oder einem Gruppenverteiler- bzw.
Hauptverteilerschrank nachgeschaltet.
Spezialverteiler für den Anschluss von bis zu 9
Baucontainern mit der üblichen 32A-Zuleitung.

Anschlussleistung:  69kVA
Zugang:  3x150mm²
Anschlusssicherung.:  NH-Sicherungslasttrennschalter
NH1/160A / Bolzen M10
Fehlerstromschutzschalter:  3xFI 63/0,03A, 1xFI
40/0,03A
Gruppen-Sicherungen:  12xDIAZED DIII/63A
Stromkreis-Sicherungen:  9xLSS D/32A/3-pol, 6xLSS
C/16A/1-pol,
Steckdosen:  9xCEE 32A/5-pol,
6xSchutzkontaktsteckdosen 16A,
Schrankgröße:  710x970x360mm (BxHxT)
Untergestell:  460mm (H)
Gewicht ca.:  44kg
Menge: 1,000 St

**1.3.20 Vorhaltung/Miete Baustrom-Containterverteiler 69 kVA**
Vorhaltung/Miete Baustrom-Containterverteiler 69 kVA

monatliche Vorhaltung/Miete für v.g.
Baustrom-Containterverteiler 69 kVA auf Mietbasis pro
Monat.
Menge: 17,000 Mt

**1.3.30 Betreiben Baustrom-Containterverteiler 69 kVA**
Betreiben Baustrom-Containterverteiler 69 kVA

Betreiben des v.g. Baustrom-Containerverteiler 69 kVA
nach DGVU A3 mit allen erforderlichen Messungen und
Führung eines Prüfbuches, inkl. arbeitstäglichen
Prüfung der Fehlerstromschutzeinrichtung (Tägliche
Unterschrift einer unterwiesenen Person) und
monatlichen Prüfung des Verteilers mit Prüfplakette.
Menge: 17,000 Mt

**1.3.40 Mehr- oder Minderpreis Baustrom-Containterverteiler 69 kVA**
Mehr- oder Minderpreis Baustrom-Containterverteiler 69
kVA

Mehr- oder Minderpreis für v.g. 1St.
Baustrom-Containterverteiler 69 kVA für 1 Monat nach
der Bauzeit
Menge: 3,000 Mt

### Bereich 2 Kabel und Leitungen

#### Abschnitt 2.1 Kabel und Leitungen Starkstrom

*Hinweis*
Kallkulationhinweis Kabel und Leitungen Starkstrom

Nachfolgende Positionen Kabel und Leitungen Starkstrom,
sind entsprechender Montage und Rücknahme nach
Beendigung der Baumaßnahme zu kalkulieren.

Nachfolgende Kabel und Leitungsanlagen Starkstrom sind
in entsprechenden Teillangen zu liefern, montieren und
in den Einheitspreisen zu berücksichtigen.
Entsprechende Mehrkosten für Schnitt und Teillängen
sind Positionen in der Kalkulation zu beachten.

**2.1.10 Gummischlauchleitung H07RN-F 5G185 Befestigung**
Gummischlauchleitung H07RN-F 5G185  Befestigung

Gummischlauchleitung DIN EN 50525-2-21 (VDE
0285-525-2-21)

Normen:
- DIN VDE 0282-4
- DIN EN 60228 Klasse 5 (Leiteraufbau)
- HD 308 S2 (Aderkennzeichnung)
- HD22.4 S4:2004
- Nennspannung: 450/750 Volt
- Temperaturbereich: -25°C - +60°C
- Ölbeständigkeit: EN 60811-2-1
- Brennverhalten: EN 60332-1-2

H07RN-F 4G185qmm:
Leitermaterial: Kupfer (Cu) blank feindrähtig
Außendurchmesser ca. 69,7 mm
Cu Zahl: 7104 kg / km
Gewicht ca. 9800 kg/km
Menge: 320,000 m

**2.1.20 Gummischlauchleitung H07RN-F 5G185 anschließen**
Gummischlauchleitung DIN EN 50525-2-21 (VDE
0285-525-2-21) H07RN-F 5 G 185, Cu-Zahl 2400, nur
anschließen an beigestellte Betriebsmittel, einschl.
Verbindungsmittel.
Menge: 2,000 St

**2.1.30 Gummischlauchleitung H07RN-F 5G35 Befestigung**
STLB-Bau 2023-10 53
Gummischlauchleitung DIN EN 50525-2-21 (VDE
0285-525-2-21) H07RN-F 5 G 35, Cu-Zahl 1680, mit
Befestigung gemäß bauaufsichtlicher Zulassung,
Arbeitshöhe des Montageortes über 3,5 bis 5,5 m über
der Standfläche des hierfür erforderlichen Gerüstes,
Gerüst wird gesondert vergütet.
Menge: 180,000 m
Zuordnung: 053

**2.1.40 Gummischlauchleitung H07RN-F 5G35 anschließen**
STLB-Bau 2023-10 53
Gummischlauchleitung DIN EN 50525-2-21 (VDE
0285-525-2-21) H07RN-F 5 G 35, Cu-Zahl 1680, nur
anschließen an beigestellte Betriebsmittel, einschl.
Verbindungsmittel.
Menge: 4,000 St
Zuordnung: 053

**2.1.50 Gummischlauchleitung H07RN-F 5G25 Befestigung**
STLB-Bau 2023-10 53
Gummischlauchleitung DIN EN 50525-2-21 (VDE
0285-525-2-21) H07RN-F 5 G 25, Cu-Zahl 1200, mit
Befestigung gemäß bauaufsichtlicher Zulassung,
Arbeitshöhe des Montageortes über 3,5 bis 5,5 m über
der Standfläche des hierfür erforderlichen Gerüstes,
Gerüst wird gesondert vergütet.
Menge: 90,000 m
Zuordnung: 053

**2.1.60 Gummischlauchleitung H07RN-F 5G25 anschließen**
STLB-Bau 2023-10 53
Gummischlauchleitung DIN EN 50525-2-21 (VDE
0285-525-2-21) H07RN-F 5 G 25, Cu-Zahl 1200, nur
anschließen an beigestellte Betriebsmittel, einschl.
Verbindungsmittel.
Menge: 4,000 St
Zuordnung: 053

**2.1.70 Gummischlauchleitung H07RN-F 5G16 Befestigung**
STLB-Bau 2023-10 53
Gummischlauchleitung DIN EN 50525-2-21 (VDE
0285-525-2-21) H07RN-F 5 G 16, Cu-Zahl 768, mit
Befestigung gemäß bauaufsichtlicher Zulassung,
Arbeitshöhe des Montageortes über 3,5 bis 5,5 m über
der Standfläche des hierfür erforderlichen Gerüstes,
Gerüst wird gesondert vergütet.
Menge: 280,000 m
Zuordnung: 053

**2.1.80 Gummischlauchleitung H07RN-F 5G16 anschließen**
STLB-Bau 2023-10 53
Gummischlauchleitung DIN EN 50525-2-21 (VDE
0285-525-2-21) H07RN-F 5 G 16, Cu-Zahl 768, nur
anschließen an beigestellte Betriebsmittel, einschl.
Verbindungsmittel, Arbeitshöhe des Montageortes über
3,5 bis 5,5 m über der Standfläche des hierfür
erforderlichen Gerüstes, Gerüst wird gesondert
vergütet.
Menge: 20,000 St
Zuordnung: 053

### Bereich 3 Kabelbrücken Verlegesysteme

#### Abschnitt 3.1 Kabelbrücken

*Hinweis*
Kalkulationshinweis Kabelbrücken

Kabelbrücke sind einschließich notwendigen Sockeln,
Standfüßen, Gewichten, Verstrebungen, etc, für eine
freistehende Montage inkl. systembedingten Zubehöhr
(Schellen, Schrauben, etc.) betreibsfertig in die
Einhautspreise einzukalkulieren.

Nachfolgende Positionen Kabel und Leitungen Erdung,
sind entsprechender Montage und
Rücknahme nach Beendigung der Baumaßnahme zu
kalkulieren

**3.1.10 Kabelbrücke Auf / Abbau**
Kabelbrücke  Auf / Abbau

Behelfsmäßige Kabelbrücke mit Beschwerung  für
Stromversorgungskabel,
Länge zur Überbrückung 5 - 6 m, Durchfahrtshöhe min
4,5 bis 6,0m,
inklusive Kabelträger zum Kabelzug
Menge: 4,000 St

**3.1.20 Kabelbrücke vorhalten**
Kabelbrücke vorhalten

monatliche Vorhaltung/Miete für alle v.g. behelfsmäßige
Kabelbrücken für Stromversorgunskabel,
Menge: 17,000 Mt

**3.1.30 Kabel-Aufständerung 3 m**
Kabel-Aufständerung 3 m

auf stabilen Klotz / Fundament montiert zum schnellen
versetzen
inkl. Kabelbefestigung, min. 3 m Höhe
Menge: 8,000 St

**3.1.40 Tragschiene Kabelaufständerung**
Tragschiene Kabelaufständerung

Spannweite Länge min 5m. zwischen den Aufständerungen

Inlusive Befestigungssysteme für Kabelzug
Menge: 7,000 St

**3.1.50 Kabelaufständerung vorhalten**
Kabelaufständerung vorhalten

monatliche Vorhaltung/Miete für alle v.g. Behelfsmäßige
Kabelaufständerung für Stromversorgunskabel,
Menge: 17,000 Mt

### Bereich 4 Zubehöhr/Sonstiges

#### Abschnitt 4.1 Prüfung/Messung/Dokumentation Erdungsanlagen

**4.1.10 Messbericht**
STLB-Bau 2019-4 50
Messbericht DIN EN 62305-3 (VDE 0185-305-3).
Menge: 2,000 St
Zuordnung: 050

**4.1.20 Prüfung**
STLB-Bau 2019-4 50
Prüfung DIN EN 62305-3 (VDE 0185-305-3).
Menge: 2,000 St
Zuordnung: 050

**4.1.30 Dokumentation Messbericht**
STLB-Bau 2019-4 50
Messbericht/Dokumentation DIN 18014 und DIN EN 62305-3
(VDE 0185-305-3).
Menge: 2,000 St
Zuordnung: 050

*Hinweis*
Stundenlohnarbeiten

Die nachfolgend aufgeführten Stundenlohnarbeiten dürfen
erst nach Freigabe des Auftraggebers ausgeführt werden.
Der Umfang der im Einzelfall zu erbringenden Leistungen
wird  bei der Anordnung festgelegt. Die zugehörigen
Regieberichte sind wöchentlich vorzulegen.

Die nachstehenden Verrechnungssätze sind unter
Beachtung
der preisrechtlichen Vorschriften zu ermitteln und
gelten
unabhängig von der Anzahl der abzurechnenden Stunden.

Sie enthalten den tatsächlichen Lohn mit den Zuschlägen
für
Gemeinkosten, Sozialkassenbeiträge, vermögenswirksame
Leistungen und dergl., sowie Lohn- und
Gehaltsnebenkosten.
Zuschläge für Nacht-, Sonn- und Feiertagsarbeiten sind
jedoch
nicht eingerechnet.

**4.1.40 Obermonteur, Bauleiter**
Menge: 10,000 Std

**4.1.50 Facharbeiter, Monteur**
Menge: 20,000 Std

**4.1.60 Hilfsarbeiter, Lehrling**
Menge: 20,000 Std

#### Abschnitt 4.2 Schließanlage

**4.2.10 Vorhängeschloss Baustromverteiler**
Vorhängeschloss Baustromverteiler

für für die o.b. Verteiler (Haupt-, Gruppen-, Bereich-,
Beleuchtungsbaustromverteiler) zum Schutz für
unbefugten Zugriff mittels Vorhängeschloss, 3 Schlüssel
pro Schloss, und entsprechender Beschriftung je
Verteiler mittels Schlüsselanhänger.
Menge: 10,000 St

USt %: 19,00
